# Röhrichtmahd Park Babelsberg
Angebotsaufforderung (GAEB 90, DA83)
DV-Nummer: BB_KI_00
Eröffnung: 30.07.26
Währung: EUR

## Röhrichtmahd Park Babelsberg
Datum: 08.07.26

### Titel 00 Allgemeine Vorbemerkungen

*Hinweis*
Vorbemerkungen

Bestandteil der Ausschreibungsunterlagen

Die Arbeiten im Park Babelsberg sollen für die Zeit von
insgesamt fünf Jahren vergeben werden (2026 bis 2030).
Nach der Wertung der Angebote  wird jedoch der Zuschlag
an den wirtschaftlichsten Bieter vorerst nur für ein
Jahr 2026/2027 erteilt (1. Probejahr). Der Vertrag
sieht eine Verlängerungsoption um maximal vier weitere
Jahre (2027-2030) unter den Voraussetzungen vor,
dass die Arbeiten stets zur vollsten Zufriedenheit für
die Stiftung ausgeführt wurden und die Stiftung über
die notwendigen Haushaltsmittel verfügt. Das 2026
vorgelegte Angebot ist ebenfalls Grundlage für die
Vertragsverlängerung 2027-2030.

Der Arbeitsort ist mit dem Schlosspark Babelsberg ein
historischer Garten, der denkmalrechtlich geschützt
ist. Der Auftragnehmer hat dafür zu sorgen, dass Bau-
und Gartendenkmäler sowie deren Ausstattung nicht
beschädigt werden. Um dies zu gewährleisten ist den
Weisungen der örtlichen Verantwortlichen jederzeit
nachzukommen.

Der Einsatz von schwerem technischen Gerät auf dem
Gelände ist nur begrenzt möglich. Geräte mit mehr als
dem angegeben Maximalgewicht von 3,5 t dürfen, sofern
im Leistungsverzeichnis und in den
Baumaßnahmenbeschreibungen nicht anderes vermerkt ist,
nicht eingesetzt werden.
Das Befahren des Gartens außerhalb des zu bearbeitenden
Geländes ist nicht gestattet. Es wird während allen
Baumaßnahmen ein umsichtiges Verhalten und eine
sensible Vorgehensweise gefordert.

Die Maßnahmen sind zu unterschiedlichen Zeiten
auszuführen. Vor Beginn jeder Maßnahme hat der
Auftragnehmer dies mit dem Fachbereichsleiter bzw.
seinem Vertreter rechtzeitig (min. 14 Tage im voraus)
anzukündigen und abzustimmen.

*Hinweis*
Maßnahmenbeschreibung

Im Südwesten des Parks Babelsberg liegt der
Kindermannsee (siehe Lageplan). Er wird aus Grundwasser
gespeist und unterliegt den Schwankungen des
Havelwasserstandes. Das Gewässer soll durch
kontinuierliche Pflegemaßnahmen ein
röhrichtbestandener, reich mit Buchten strukturierter
See mit offenen Wasserflächen werden. Dabei sind die
Wiedergewinnung der vorhandenen Buchten und der Erhalt
der offenen Wasserfläche Ziele von Naturschutz und
Gartendenkmalpflege gemeinsam. Für den Naturschutz
entsteht ein artenreicher Lebensraum, der vielfältigere
Strukturen bietet als Großröhrichtflächen. Die Besucher
des Schloßparks profitieren von Naturbeobachtungen von
Tieren an den Wasserflächen. Durch die Spiegelungen des
Parks und besonders des Babelsberges in der offenen
Wasserfläche entstehen eindrucksvolle Gartenbilder, die
vom Drive aus wieder von den Parkbesuchern erlebt
werden können. Der See hat eine Fläche von ca. 1,6ha
und ist am Rand, am Damm in der Mitte und in den
Buchten stark mit Großröhricht (Schilf  Phragmites
australis und Großblättrigem Rohrkolben  Typha
latifolia) bewachsen. Der hohe Bewuchs bildet eine
enorme Sichtbarriere. Die Wasserfläche ist kaum noch
erkennbar. Gleichzeitig vermindert sich der ökologische
Wert der Fläche. Ohne Pflegeeingriffe werden bedeutende
Vorkommen seltener und geschützter Pflanzenarten von
den konkurrenzstarken Arten wie dem Schilf immer mehr
verdrängt.
Jährlich werden ca. 1.211 m² Röhricht (siehe Plan)
geschnitten. Die Schnittzeiten sind mit Juli und
September durch den Naturschutz vorgegeben. Aus
artenschutzrechtlichen Gründen erfolgt kurz vor jeder
Schnittmaßnahme eine gutachterliche Begehung zum
Vorkommen von Tieren im zu bearbeitenden Bereich.
Ziel der mit den Denkmal- und Naturschutzbehörden
abgestimmten Pflege ist der Erhalt der offenen
Wasserfläche.

Die Uferlinie vom Park zur Havel ist durch einen
breiten Röhrichtgürtel bewachsen. Aus
gartendenkmalpflegerischen Gründen soll dieser Bewuchs
an der Stelle des Geysir dauerhaft unterdrückt bleiben.
Durch historische Quellen ist eine Blickbeziehung vom
Fenster der Prinzessin Augusta aus dem Schloss zum
Fußpunkt des Geysir, wo er aus der Havel aufsteigt,
belegt. Daher soll am Ufer des Geysir ein ca. 18 m
breiter Streifen Röhricht unterdrückt werden durch eine
zweimalige Mahd im Jahr im Juli und September.

An der Parkgrenze unweit des Kindermannsee's befindet
sich der a-ha-Graben. A-ha-Gräben sind
charakteristische Stilelemente im englischen
Landschaftsgarten. Sie stellen eine unsichtbare
Parkgrenze in Form eines Grabens dar. Davor befindet
sich eine charakteristische Bodenwelle und die Sichten
gehen aus dem Park in die Landschaft ohne störende
Barriere. Der a-ha-Graben soll abschnittsweise
alternierend flach gekrautet werden auf jeweils 50 %
der Gesamtänge. Ziel der Maßnahme ist die Erhaltung
einer sichtbaren Wasserfläche im a-ha-Graben.

örtliche Gegebenheiten (siehe Fotos)

Die Röhrichtflächen sind teilweise stark durchnässt.
Die Maßnahme ist nur mit entsprechenden Spezialgeräten
umsetzbar. Das Röhricht soll mit einem Truxorboot
geschnitten werden. Vor dem Abtransport des
Schnittmaterials muß eine kurze Zwischenlagerung (max.
2 Tage) auf der Wiese erfolgen, um das Wasser ablaufen
zu lassenund Tieren die Flucht zu ermöglichen.
Weiterhin sind in einigen Bereichen alte Stubben
vorhanden. Diese treiben stark aus, so dass bei den
Mäharbeiten auch eventuelle Gehölztriebe zu entfernen
sind.

Die flache Krautung des a-ha-Grabens ist so zu planen,
dass Tiere aus dem Aushubmaterial flüchten können.
Flächen zur Zwischenlagerung des Aushubs in
unmittelbarer Nähe stehen jedoch nur sehr begrenzt zur
Verfügung und müssen nach max. 2 Tagen wieder beräumt
werden.

Vor Angebotsabgabe wird eine Besichtigung der Flächen
empfohlen.

*Hinweis*
Vertragsbedingungen

1. Für die Ausführung sind das Auftragsschreiben, das
Leistungsverzeichnis einschl. Maßnahmenbeschreibung und
Vorbemerkungen zum Leistungsverzeichnis, die VOB in
allen Teilen, alle für die jeweiligen Leistungen
gültigen DIN- Normen, Richtlinien und Merkblätter in
der bei Angebotsabgabe neuesten Fassung sowie falls
nicht anders angegeben die Verarbeitungsvorschriften
des Herstellers maßgebend. Ergänzend haben alle
bauaufsichtlichen und berufsgenossenschaftlichen
Vorschriften Gültigkeit.

2. Wenn nicht gesondert beschrieben, sind alle
Materialien der Güteklasse I (1.Wahl) zu kalkulieren
und anzubieten. Dem AG sind entsprechende Muster zur
Genehmigung vor dem Einbau vorzulegen.
Für sämtliche Lieferungen sowie auch für sämtliche
Entsorgungen von Material sind Nachweise zu erbringen.

3. Sofern im Leistungsverzeichnis nicht anders
vermerkt, verstehen sich sämtliche Preise frei
Baustelle, inklusive Vertragen an Ort und Stelle.

4. Vor Abgabe seines Angebotes hat jeder Unternehmer
die im Leistungsverzeichnis beschriebenen Materialien
und Arbeitsvorgänge im Hinblick auf seine Erfahrungen
zu überprüfen und in Form eines Begleitschreibens auf
Unklarheiten oder seiner Erfahrung widersprechende
Arbeitsvorgänge oder Materialien hinzuweisen. Eine
Begehung des Geländes ist unbedingt anzuraten.

5. Zur Abrechnung sind Mengenermittlungen und
Abrechnungszeichnungen/Skizzen anzufertigen. Die
Mengenermittlung für die Abrechnung von Boden erfolgt,
wenn nicht anders angegeben nach Angaben des Bieters.
Die Feststellung der Mengen, soweit sie durch
Ausführungszeichnungen und Liefernachweise nicht
eindeutig belegbar sind, erfolgt durch das vom
Fachbauleiter gemeinsam mit dem Bauleiter des AG
vorzunehmende Aufmaß. Der AN hat das Aufmaß rechtzeitig
so zu veranlassen, daß erbrachte Leistungen meß- und
kontrollierbar sind und durch den Arbeitsfortschritt
nicht verdeckt oder schwer überprüfbar werden.

6. Der bei den Arbeiten entstehende Abfall, nicht
wiederverwertbare Baumaterialien, Verpackungen sowie
die im LV beschriebenen zu räumenden Materialien sind
unverzüglich vom Gelände abzutransportieren u. ggfs. in
Schuttbehältern des AN zu sammeln und zur freien
Verwendung des AN abzufahren, sofern im LV keine andere
Leistung vorgeschrieben ist.

7. Der AN ist verpflichtet, einen Fachbauleiter mit
Weisungsbefugnis und Sachkenntnis vor Arbeitsbeginn zu
benennen und an den regelmäßig stattfindenden
Baubesprechungen teilzunehmen. Vor Beginn der Arbeiten
ist es notwendig, das Gelände zu überprüfen, um Schäden
an Maschinen und Geräten zu vermeiden.

8. Bei Schäden an Bäumen, Pflanzenbeständen und
Vegetationsflächen ist, soweit der AN den Schaden zu
vertreten hat, Schadensersatz in Anlehnung an das
Bewertungsverfahren von W. Koch zu leisten.

9. Stundenlohnarbeiten werden nach
Stundenverrechnungssätzen, in denen Lohn- und
Gehaltsnebenkosten, Sozialkassenbeiträge,
vermögenswirksame Leistungen sowie Gemeinkostenanteile
und Gewinn enthalten sind, vergütet. Der Bieter
erklärt, daß der Stundenverrechnungssatz unter
Beachtung der preisrechtlichen Vorschriften ermittelt
wurde und unabhängig von der Anzahl der abgerechneten
Stunden gilt. Stundenlohnarbeiten werden nur vergütet,
wenn deren Ausführung von der Bauleitung vor Ausführung
schriftlich angeordnet wurde.

10. Der Auftragnehmer kann Teilleistungen, die er nicht
selbst erbringen kann, im eigenen Namen und für eigene
Rechnung an andere Unternehmer (Subunternehmer)
vergeben. In diesem Falle hat er für die Leistungen
der Nachunternehmer so einzustehen, als würde er sie
selbst erbringen. Die Vergabe von Teilleistungen unter
Benennung der Leistungen nach Art und Menge ist bereits
mit Angebotsabgabe deutlich anzuzeigen. Grundsätzlich
sind einzuschaltende Nachunternehmer vor
Auftragsvergabe dem Auftraggeber zu benennen. Seine
Zustimmung ist abzuwarten.

11. Der vom Bieter angegebene Preis umfaßt alle
Leistungen, die zum Erbringen der vollständigen,
einwandfreien und dem Stand der Technik entsprechenden
Ausführung der einzelnen Leistungspositionen und der
Gesamtleistung erforderlich sind (einschl. der
Nebenleistungen entspr. der geltenden
DIN-Vorschriften).

12. Leistungsort ist ein denkmalgeschützter Garten.
Diese Tatsache ist bei allen Ausführungsleistungen -
einschl. der Lagerung und des horizontalen und
vertikalen Transports von Stoffen und Bauteilen - durch
besondere Sorgfalt Rechnung zu tragen.
Der schonende Umgang mit Originalsubstanz gleich
welchen Zustandes ist grundsätzlich Pflicht aller an
der Bauausführung Beteiligten. Die Auflagen des
Denkmalschutzes und die Regeln der Denkmalpflege sind
uneingeschränkt zu beachten und einzuhalten. Bei
Freilegungs- und Rückbauarbeiten anfallendes Material
ist unmittelbar neben der Freilegungs- bzw.
Bergungsstelle und getrennt nach Einbauarten zu lagern.
Die evtl. Entsorgung erfolgt erst nach Freigabe durch
den Bauleiter des AG. Kurzfristige Stillstandzeiten,
die durch eine neue Befundsituation an
denkmalgeschützten Teilen oder Abschnitten verursacht
sind, gehen nicht zu Lasten des AG. Bei längeren
Stillstandszeiten und fehlenden Ausgleichsarbeiten ist
eine Regelung auf dem Verhandlungswege herbeizuführen.

13. Baustellenunterkünfte und Lagerräume sind nicht
vorhanden. Plätze hierfür werden von der örtlichen
Bauleitung zugewiesen. Die Position
Baustelleneinrichtung umfaßt das Einrichten, Vorhalten
der Baustelleneinrichtung und Räumen der Baustelle für
sämtliche in der Leistungsbeschreibung aufgeführten
Leistungspositionen einschl. evtl. Nachtragspositionen.
Brauchwasseranschlüsse sind vorhanden.

Die aus den Vorbemerkungen, der Maßnahmenbeschreibung
und den Vertragsbedingungen entstehenden Kosten sind
mit den Einheitspreisen abgegolten. Nachforderungen
werden nicht anerkannt.

### Titel 01 Baustelleneinrichtung

**01.0001 Baustelleneinrichtung**
Für das Einrichten und
Durchführen der zeitlich
versetzten Maßnahmen (1. und 2.
Rörichtmahd an Geysir und
Kindermannsee und Räumung
a-ha-Graben) bei Durchführung
folgender Leistungen: Antransport,
Entladen und Aufbau sämtlicher
für die Ausführung der im LV
beschriebenen Leistungen
erforderlichen Geräte, Maschinen,
Transportmittel,
Absperrvorrichtungen,
Aufenthaltsräume,
Toilettenanlagen und Materialien.
Die Baustelleneinrichtung ist auf
dem Gelände der Gärtnerei (siehe
Lageplan) aufzubauen. Die
Entfernung bis zur Baustelle
beträgt zwischen 200m und 800m.
Die Position beinhaltet darüber
hinaus das betriebsfertige Vor-
und Unterhalten der
Baustelleneinrichtung, das
Vorhalten der Baugeräte,
Maschinen, Transportmittel und
Absperrvorrichtungen sowie
Materialien, das Vorhalten von
Ölschutzmaßnahmen und allen
erforderlichen
Umweltschutzvorkehrungen für die
gesamte Bauzeit, einschl. der
Reinigung bzw. Wiederherstellung
der durch die Baumaßnahmen
beeinträchtigten Straßen, Wege
und Plätze sowie die Sicherung
der vorhandenen Schächte,
Leitungen, Höhenfestpunkte,
Grenzpunkte usw. Die
Verkehrssicherheit und
Sauberhaltung aller öffentlichen
Verkehrsflächen einschl. Zu- und
Abfahrtsbereiche sowie die
Ausweisung der geänderten
Wegeführung für Fußgänger muß
ständig gewährleistet sein. Die
Position beinhaltet weiterhin das
Räumen der Baustelle nach
Abschluss jeder einzelnen
Maßnahme einschl. Abbauen,
Laden und Abfahren sowie eine
ordnungsgemäße
Wiederherstellung der durch die
Baustelleneinrichtung
beeinträchtigten Flächen. Soweit
nicht für bestimmte Leistungen für
das Einrichten der Baustelle
gesonderte Positionen im LV
enthalten sind, gilt die Pauschale
für alle Leistungen.
Menge: 1,000 Psch

### Titel 02 Mahdarbeiten

**02.0001 1. Mahd Kindermannsee**
1. Mahd Kindermannsee
Mahd der Röhrichtflächen mit
Truxorboot oder gleichwertig. Die
Gleichwertigkeit ist mit der
Angebotsabgabe durch
aussagefähige Unterlagen (mit
Produktblatt) nachzuweisen.
Ausführung der Röhrichtmahd mit
einem Messermähwerk.
das Röhricht ist unterhalb der
Wasseroberfläche über Grund
abzumähen.
Entnahme des Schnittgutes und
Zwischenlagerung (max. 2 Tage)
auf der Wiese
Entsorgung des Schnittgutes,
dabei dürfen keine Fahrspuren in
den Wiesen entstehen

Zeitpunkt: Juli
Flächengröße: 1.211m²
genaue Flächengrenze: siehe
Skizze (wird aktuell vom AG
übergeben)

teilweise sehr stark vernässt
teilweise mit alten Stubben
bestanden, die auch ausgetrieben
sind
dieser Gehölzaustrieb ist ebenfalls
zu entfernen und zu entsorgen
Menge: 1211,000 m²

**02.0002 2. Mahd Kindermannsee**
2. Mahd Kindermannsee
Mahd der Röhrichtflächen mit
Truxorboot oder gleichwertig. Die
Gleichwertigkeit ist mit der
Angebotsabgabe durch
aussagefähige Unterlagen (mit
Produktblatt) nachzuweisen.
Ausführung der Röhrichtmahd mit
einem Messermähwerk.
das Röhricht ist unterhalb der
Wasseroberfläche über Grund
abzumähen.
Entnahme des Schnittgutes und
Zwischenlagerung (max. 2 Tage)
auf der Wiese
Entsorgung des Schnittgutes,
dabei dürfen keine Fahrspuren in
den Wiesen entstehen

Entfernung zum Weg ca. 200m

Zeitpunkt: September
Flächengröße: 1.211m²
genaue Flächengrenze: siehe
Skizze (wird aktuell vom AG
übergeben)

teilweise sehr stark vernässt
teilweise mit alten Stubben
bestanden, die auch ausgetrieben
sind
dieser Gehölzaustrieb ist ebenfalls
zu entfernen und zu entsorgen
Menge: 1211,000 m²

**02.0003 1. Mahd Geysir**
1. Mahd Geysir
Mahd der Röhrichtflächen
Truxorboot oder gleichwertig.
Die Gleichwertigkeit ist mit der
Angebotsabgabe durch
aussagefähige Unterlagen (mit
Produktblatt) nachzuweisen.
Ausführung der Röhrichtmahd mit
einem Messermähwerk.
Das Röhricht ist unterhalb der
Wasseroberfläche über Grund
abzumähen.
Entnahme des Schnittgutes und
Zwischenlagerung (max. 2 Tage)
auf der Wiese
Entsorgung des Schnittgutes,
dabei dürfen keine Fahrspuren in
den Wiesen entstehen

Entnahme und Entsorgung des
Schnittgutes, Entfernung bis zum
Weg ca. 50m

Zeitpunkt: Juli
Flächengröße: 80m²
genaue Flächengrenze: siehe
Skizze (wird aktuell vom AG
übergeben)

teilweise sehr stark vernässt
teilweise mit alten Stubben
bestanden, die auch ausgetrieben
sind
dieser Gehölzaustrieb ist ebenfalls zu entfernen und zu
entsorgen
Menge: 80,000 m²

**02.0004 2. Mahd Geysir**
2. Mahd Geysir
Mahd der Röhrichtflächen mit
Truxorboot oder gleichwertig.
Die Gleichwertigkeit ist mit der
Angebotsabgabe durch
aussagefähige Unterlagen (mit
Produktblatt) nachzuweisen.
Ausführung der Röhrichtmahd mit
einem Messermähwerk.
Das Röhricht ist unterhalb der
Wasseroberfläche über Grund
abzumähen.
Entnahme des Schnittgutes und
Zwischenlagerung (max. 2 Tage)
auf der Wiese
Entsorgung des Schnittgutes,
dabei dürfen keine Fahrspuren in
den Wiesen entstehen

Entnahme und Entsorgung des
Schnittgutes, Entfernung bis zum
Weg ca. 50m

Zeitpunkt: September
Flächengröße: 80m²
genaue Flächengrenze: siehe
Skizze (wird aktuell vom AG
übergeben)

teilweise sehr stark vernässt
teilweise mit alten Stubben
bestanden, die auch ausgetrieben
sind
dieser Gehölzaustrieb ist ebenfalls zu entfernen und zu
entsorgen
Menge: 80,000 m²

### Titel 03 Krautung a-ha-Graben

**03.0001 Mahd der Röhrichtflächen**
Mahd der Röhrichtflächen mit
geeignetem Gerät,
das Röhricht ist unterhalb der
Wasseroberfläche über Grund
abzumähen
Entnahme des Schnittgutes und
Zwischenlagerung (max. 2 Tage)
auf der Wiese
Entsorgung des Schnittgutes
durch den AN, dabei dürfen keine
Fahrspuren in den Wiesen
entstehen

Zeitpunkt: Mitte September bis
Mitte Oktober vor der
Grabenräumung
Flächengröße: 400m²
genaue Flächengrenze: siehe
Skizze (wird aktuell vom AG
übergeben)

teilweise sehr stark vernässt
teilweise mit alten Stubben
bestanden, die auch ausgetrieben
sind
dieser Gehölzaustrieb ist ebenfalls zu entfernen und zu
entsorgen
Menge: 65,000 m

**03.0002 Krautung mit geeignetem Gerät**
Graben krauten mit geeignetem Gerät
max. sind ca. 10 cm Sediment auszuheben
das Sediment ist in den Randbereichen nach
Rücksprache mit dem AG kurzfristig abzulagern (max. 2
Tage) um Tieren die Flucht zu ermöglichen

das ausgehobene Material vorsichtig laden und
entsorgen.
Es dürfen keine Spuren oder Schäden an den Wiesen
entstehen

Ausführungszeit: Mitte September bis Mitte Oktober

Gesamtfläche: 400m²
Gesamtlänge: 65m
genaue Flächengrenze: siehe Plan
Menge: 65,000 m

USt %: 19,00
